# Rohrreinigung
Angebotsaufforderung (GAEB 90, DA83)
Währung: EUR

## Rohrreinigung Pauschal
Datum: 09.09.24

*Hinweis*
A) ALLGEMEINE VORBEMERKUNGEN FÜR EINHEITSPREISABKOMMEN
(EPA)

=======================================================
==========
A1) ALLGEMEINES

In den Positionen dieses Leistungsverzeichnisses sind
häufig wiederkehrende Reparaturarbeiten beschrieben.
Dem Einheitspreisabkommen liegen die "Zusätzliche
Vertragsbedingungen für die Ausführung von
Bauleistungen (Z-VOB/B)" der Covivio Immobilien GmbH,
Stand Januar 2022, zugrunde. Für sich auf dieses EPA
beziehende Einzelaufträge (Leistungsabrufe) gelten die
Vertragsbedingungen in jedem Einzelfall als vereinbart.
Sofern zukünftig als Ersatz für die aktuell gültigen
Z-VOB/B Stand Januar 2022 mit dem Auftragnehmer (AN)
neue Z-VOB/B vereinbart werden, gelten für nach
Gültigkeitsbeginn die neuen Z-VOB/B beauftragte
Leistungen ausschließlich die neuen Z-VOB/B.

Für nach diesem Einheitspreisabkommen ausgeführte
Leistungen gelten, ergänzend zur den jeweiligen
Leistungsbeschreibungen der einzelnen Positionen, bei
evtl. Widersprüchen in nachfolgend genannter
Reihenfolge, folgende Bedingungen:

1. diese "allgemeine Vorbemerkungen für
Einheitspreisabkommen" (A)

2. die sich anschließenden "allgemeine technische
Vorbemerkungen" (B)

3. die sich anschließenden "besondere technische
Vorbemerkungen" (für dieses Gewerk) (C)

4. die "Zusätzliche Vertragsbedingungen für die
Ausführung von Bauleistungen Z-VOB/B"

5. Baustellenordnung der Covivio Immobilien GmbH in der
jeweils gültigen Fassung

Mit Unterzeichnung des EPA erklärt der AN, dass von ihm
sämtliche gesetzlichen, behördlichen und
berufgenossenschaftlichen Auflagen erfüllt werden, die
zur Ausführung der im EPA beschriebenen Leistungen
erforderlich sind.

Es dürfen nur solche Materialien verwendet werden, über
die der AN das uneingeschränkte Eigentumsrecht besitzt
und die vollkommen frei von Rechten Dritter sind.

Für die Ausführung der Arbeiten ist Fachpersonal in
ausreichender Zahl einzusetzen.

Hierbei ist darauf zu achten, dass für die Ausführung
sämtlicher Arbeiten unsere Baustellenordnung in der
jeweils gültigen Fassung zu beachten ist, die dem
ausführenden Fachpersonal in geeigneter Form zur
Kenntnis zu geben ist.

Der Einsatz von Subunternehmern ist bei
Kleinreparaturen grundsätzlich nicht erlaubt.

A2) KUNDENDIENST

Die Arbeiten werden in bewohnten Häusern ausgeführt.

Der Auftraggeber (AG) erwartet vom AN tatkräftige
Unterstützung bei den Bemühungen, berechtigten
Mieterwünschen zu entsprechen. Dazu gehören
insbesondere folgende Verpflichtungen:

1) Alle Handwerker/Mitarbeiter des AN haben die
Verpflichtung, Kunden (Mietern) höflich und hilfsbereit
zu begegnen. In Gesprächen mit den Mietern ist das
Bemühen von Covivio Immobilien um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Die, für die Ausführung von Leistungen nach diesem EPA,
hier festgeschriebenen Preise gelten für
Reparaturarbeiten bis zum Rechnungsbetrag von höchstens
1.500,-- EURO einschl. Mehrwertsteuer je
Einzeleinzelfall.

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind der
Abteilung Einkauf des AG möglichst vor Ausführung zur
Genehmigung aufzugeben und bei Rechnungslegung mit
einem "Z" zu kennzeichnen. Die Preise für derartige
Zusatzleistungen sind auf der Kalkulationsbasis der
Einheitspreise zu kalkulieren. Diese Z-Positionen sind
so ausreichend und umfassend zu beschreiben, dass
sowohl eine sachlich-fachliche als auch eine
kalkulatorische Nachprüfung durch den AG gewährleistet
ist, hierzu gehört insbesondere die Angabe der
verfahrenen Stunden.

Die Einheitspreise des EPA sind Nettopreise. Sie gelten
zuzüglich der zum jeweiligen
Leistungserbringungszeitpunkt gültigen Mehrwertsteuer.

A4) ABRECHNUNG

Eine evtl. vorhandene Position "An-/Abfahrtpauschale"
darf grundsätzlich nur einmal pro Auftrag berechnet
werden, auch wenn mehrere Anfahrten (auch an
verschiedenen Tagen) erforderlich sind. Sollten mehrere
Anfahrten aus Gründen erforderlich sein, die
ausschließlich der AG oder der Mieter zu vertreten hat,
sind diese besonders zu begründen und als Z Position zu
kennzeichnen (ggf. Mieterbelastung).

Bei mehreren zusammenhängenden Reparaturen, die an
einem Tag in einem Wohngebiet/Siedlungsbereich
ausgeführt werden (z.B. bei der Beseitigung von
Sturmschäden, E-Checks in einem Mehrfamilienhaus), darf
die An-/Abfahrt, in Abhängigkeit von dem bei der
Leistungsposition "An-/Abfahrt" festgeschriebenen
Grenzwert, nur einmalig bzw. nicht berechnet werden.
Soweit im Rahmen eines Auftrags zwei oder mehr
Positionen dieses EPA ausgeführt werden, die
gleichartige (identische) Teilleistungen überlappend
enthalten, darf lediglich eine dieser Positionen in
vollem Umfang abgerechnet werden. Die zweite bzw.
weitere Positionen sind dann mit einem Anteiligen Preis
als Z-Position in Rechnung zu stellen

Maßgebend für die Abrechnung ist das nach
Fertigstellung der Arbeiten durch den AN zu nehmende
Aufmaß, sowie die Bestätigung des Mieters bzw. bei
Leerwohnungen die Bestätigung des zuständigen
Kundenbetreuers/Bauleiters, daß die Leistungen
durchgeführt wurden.

Das testierte Aufmaß bzw. die Bestätigung ist vom AN
mit der Schlußrechnung einzureichen. Ausgenommen
hiervon sind Vorgänge, die über unsere
Handwerkerkopplung (HWK) abgerechnet werden; in diesen
Fällen sind die Aufmaße/Bestätigungen vom AN, im Rahmen
der gesetzlichen Vorschriften, vorzuhalten und, auf
Verlangen des AG, jederzeit innerhalb von 7
Kalendertagen zur Prüfung einzureichen.

Der AG ist berechtigt, jederzeit ein gemeinsames Aufmaß
zu verlangen.

A5) SONSTIGES

Die in diesen Bedingungen festgelegten Pflichten hat
der AN jedem Dritten aufzuerlegen, dessen er sich zur
Erfüllung dieser Pflichten bedient.

Die Einheitspreisabkommen dürfen weder ganz noch
teilweise in irgendeiner Form Dritten entgeltlich oder
unentgeltlich zugänglich gemacht werden.

*Hinweis*
B)  ALLGEMEINE TECHNISCHE VORBEMERKUNGEN FÜR
EINHEITSPREISABKOMMEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z.B. für den Umgang mit
Asbest, PAK, und dergleichen, sind auf Anforderung des
(AG) jederzeit und umgehend zu erbringen

Bei wesentlichen Änderungen z.B. Ausscheiden eines
befähigten Mitarbeiters oder Auslaufen eines
befristeten Nachweises (z.B. Schweißnachweis) ist der
AN verpflichtet dies unverzüglich beim (AG) schriftlich
anzuzeigen und ggf. angebotene Aufträge abzulehnen.
Ebenso sind die jeweils gültigen
Unfallverhütungsvorschriften zu beachten und unbedingt
einzuhalten.

B3) GEBÄUDESCHÄDEN

Falls dem AN bei der Durchführung von Reparaturarbeiten
weitere Gebäudeschäden bekannt werden (auch an anderen
Gewerken), so hat er dem zuständigen Kundenbetreuer
oder Bauleiter des AG hierüber umgehend zu
unterrichten.

B4) LAGER- UND ABSTELLFLÄCHEN

Die Errichtung von Lager- und Arbeitsplätzen ist mit
der jeweiligen Bauleitung vorher abzustimmen.

Baustoffe und Bauteile dürfen nicht in den
Treppenhäusern und/oder auf anderen Verkehrsflächen
gelagert werden.

Bauschutt darf grundsätzlich nicht im Gebäude gelagert
werden.

B5) BEDINGUNGEN FÜR DIE ENTSORGUNG VON ABFÄLLEN

Der AN ist verpflichtet, die beim AG anfallenden
Abfälle ordnungsgemäß und sofort zu entsorgen. Zu
diesem Zweck hat er die einschlägigen Gesetze,
Verordnungen und sonstigen öffentlich-rechtlichen
Vorschriften  z.B. das Kreislaufwirtschafts- und
Abfallgesetz - einzuhalten. Eine Zwischenlagerung von
Abfällen ist nicht gestattet.

Sollten die für den Transport und die Entsorgung
erforderliche Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG  sich aus der Abfallbeseitigung ergebenden
Haftungsrisiken unter Einschluß des
Gewässerschäden-Haftungsrisikos auf seine Kosten eine
Haftpflichtversicherung in ausreichender Höhe für
Personen-, Sach- und Vermögensschäden abzuschließen und
dem AG den Abschluß auf Verlangen nachzuweisen. Diese
Regelung läßt die Haftung des AN unberührt

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

*Hinweis*
Sonstige Vereinbarungen:

Pro zusammenhängendem Rückstau kann nur eine der
Positionen 10 oder 20 mit der Menge
"1", sowie ggfs. die Position 30 abgerechnet werden.

Durchführung der Arbeiten in der Regel am gleichen Tag,
spätestens am Folgetag.

Den Einsatz von Kameras, solange diese ausschließlich
der Beseitigung des Rückstaus dienen und die Bilder
nicht aufgezeichnet oder ausgewertet werden müssen.

Fehlanfahrten sind enthalten.

Ausdrücklich nicht enthalten sind:
Das Öffnen des Rohrs an einer nicht dafür vorgesehen
Stelle (z.B. in der Wand, unterhalb der Bodenplatte, im
Erdreich etc.) zur Beseitigung eines Rückstaus
Die Kamerainspektion und Auswertung einer Rohrleitung.
Die Reinigung von Rohren größer DN200.
Das Beseitigen von Verunreinigungen durch ein
Rückstauereignis bzw. das Absaugen
von Abwasser (es sei denn, diese Arbeiten sind für die
Beseitigung des Rückstaus nötig). Das Beseitigen
verfestigter Ablagerungen (z.B. Beton)
oder von Wurzeln (es  wird selbstverständlich trotzdem
versucht, den Rückstau zu
beseitigen). Arbeiten, welche nicht mit einer der
Pauschalen
abgerechnet werden können, kann der Auftraggeber an den
Auftragnehme oder einen dritten Anbieter beauftragen.
Der Auftragnehmer bindet sich hierfür an das hier
vereinbarte EPA. (Reinigung Grundleitungen)

Zwei getrennte Rückstauereignisse innerhalb eines
Objekts werden mit zwei Pauschalen abgerechnet (z.B.
Küchensiphon 2. OG bei Müller und Regenfallrohr
hinten rechts), wenn keine gemeinsame
Verstopfungsursache vorliegt.
Die Arbeiten beziehen sich ausschließlich auf
Covivio-Objekte bzw. Objekte, die durch
Covivio verwaltet werden.

Wird an einer im Zusammenhang mit dem 1. Einsatz
stehenden Leitung erneut eine
Rohrreinigung innerhalb der nächsten 4 Wochen
notwendig, so wird diese Reinigung
(Verstopfungsbeseitigung) im Rahmen der
"Gewährleistung" ohne weitere Vergütung
ausgeführt.

*Hinweis*
Handlungsvorgabe Mieterbelastung

Damit alle Unternehmer, die die auf Mieterbelastung
kontierten Meldungen zur Rohrreinigung, von
waagerechten Leitungen innerhalb von Wohnungen,
bearbeiten den gleichen Stand haben, wird die generelle
Vorgehensweise für diese Aufträge hier nochmals
beschrieben:

A. Bereits auf den Auftragsannahme-Formularen wird
dokumentiert, dass die Mieter bereits während der
telefonischen Terminvereinbarung auf eventuelle
Kosteninanspruchnahme bei Eigenverschulden hingewiesen
wurden.

B. Der jeweilige Monteur wird den Mieter vor
Arbeitsbeginn nochmals mündlich auf eine mögliche
Mieterbelastung bei Eigenverschulden hinweisen.

C. In dem Arbeitsbericht/Stundenzettel, der vom Mieter
unterschrieben werden muss, ist durch den Monteur zu
vermerken, dass der Mieter auf eventuelle
Kosteninanspruchnahme bei Eigenverschulden hingewiesen
worden ist.

Alle Einsätze dieser Art sollen als Mieterbelastungen
umgelegt werden, da die Verstopfung i.d.R. nur vom
Nutzer verursacht worden sein kann.
Deshalb sind bei der Ausführung von Rohrreinigungen
waagerechter Ablußleitungen innerhalb einer Wohnung
zusätzliche Hinweise in der Dokumentation erforderlich.
Sofern kein konkreter Gegenstand, der zur Verstopfung
geführt hat, geborgen und dem Mieter präsentiert werden
kann, sollten auf den Arbeitsberichten die einzelnen
Schritte des Einsatzes wie folgt erläutert werden:

Beschreibung der Abflußstörung vor Arbeitsbeginn:
z.B. Verstopfung

Beschreibung der durchgeführten Arbeiten:
z.B. Waagerechte Abflußleitung Dusche mit MSP gereinigt

Beschreibung des Zustandes nach Arbeitseinsatz:
z.B. Verstopfung beseitigt - Leitung wieder frei

Falls ein konkreter Gegenstand geborgen oder die genaue
Ursache für die Abflußstörung identifiziert werden
kann, ist dies unter 4. anzugeben.

Besonders wichtig ist die Einbeziehung des Mieters bei
den durchzuführenden Arbeiten und die Ankündigung vor
Arbeitsbeginn über eine mögliche Mieterbelastung, wenn
die Ursache der Abflußstörung durch den Mieter zu
vertreten ist.
Dabei sollte die Formulierung so gewählt werden, dass
der Mieter unmissverständlich nachvollziehen kann, dass
nicht der Vermieter sondern der Mieter Ihren Einsatz
verursacht hat.

Sollte die Ursache für die Rohrreinigung jedoch nicht
vom Mieter zu vertreten sein, ist der Kundenbetreuer
darüber umgehend mit Begründung zu benachrichtigen,
damit die Meldung vor Rechnungslegung auf
Instandhaltung umkontiert werden kann.

### Bereich 1 Rohrreinigung

#### Abschnitt 1.1 Rohrreinigung

**1.1.10 Rohrreinigung, innerhalb einer Wohnung (Mieterbelastung)**
*** Bedarfsposition ohne GB
Beseitigung eines oder mehrerer zusammenhängender
Rückstauereignisse (soweit technisch möglich) innerhalb
eines Wohnbereichs (Mieterbelastung):

- Annahme des Auftrags über die HWK
- Terminabsprache mit dem Mieter
- An- und Abfahrt
- Reinigung einer oder mehrerer der folgenden
  Entwässerungsbereich:
    - Siphons, Geruchsverschlüsse
    - Zuleitungen im waagerechten Wohnbereich bis
  maximal zum Fallstrang
- Reinigung bis zur Wiederherstellung der
  Funktionsfähigkeit
  Inkl. Personal und Maschineneinsatz  einschl.
  Demontage  und Montage
  von Einrichtungsgegenständen und/oder Siphons,
  Geruchsverschlüssen, einschl. Kleinmaterial (
Dichtungen, Schlauchschellen o.ä.).
- Dokumentation in einem Arbeitsschein inkl. der
Verstopfungsursache (wenn feststellbar) sowie Hinweis
auf Mieterbelastung bei Eigenverschulden.
Menge: 1,000 psch

**1.1.20 Rohrreinigung, innerhalb und außerhalb einer Wohnung (keine Mieterbelastung)**
*** Bedarfsposition ohne GB
Beseitigung eines oder mehrerer zusammenhängender
Rückstauereignisse (soweit technisch möglich) innerhalb
und außerhalb des Wohnbereichs
(wenn keine Mieterbelastung) :

- Annahme des Auftrags über die HWK
- Terminabsprache mit dem Mieter vor Ort
- An- und Abfahrt
- Reinigung von:
    - Siphons und/oder Zuleitungen im waagerechten
  Wohnbereichs  bis maximal zum Fallstrang, sowie
eine oder
  mehrere der  folgenden  Entwässerungsbereiche:
        - Fallstrang
        - Grundleitung
        - Schleppleitung
        - Bodeneinläufe und Zuleitungen in
  Keller- oder Außenflächen
        - Regenfallrohre
- jeweils bis zur Wiederherstellung der
  Funktionsfähigkeit
- bis maximal zur nächsten Reinigungsöffnung bzw.
Revisionsschacht
- Inkl. Personal und Maschineneinsatz, einschl.
Demontage und Montage
  von Einrichtungsgegenständen und/oder
Geruchsverschlüssen, einschl.
  Kleinmaterial ( Dichtungen,Schlauchschellen o.ä.)
- Dokumentation im Arbeitsschein inkl. der
Verstopfungsursache
  (wenn feststellbar)
Menge: 1,000 psch

**1.1.30 Arbeiten im Notdienst**
*** Bedarfsposition ohne GB
Arbeiten im Notdienst:

- montags- bis donnerstags:  von 16.00 bis 7.00 Uhr
- freitags- und samstags:  von 1300 bis  7.00 Uhr
- sonntags und feiertags
- Annahme des Auftrags per Telefon
- Durchführung der Pos. 10 oder 20
- Abrechnung der Pos.10 oder 20  sowie einer
  Notdienstpauschale
Menge: 1,000 psch
